# Hobrechtstr.55 12047 Berlin
Angebotsaufforderung (GAEB DA XML 3.1, DA83)
Projekt: 016
Währung: EUR
Bieterkommentare zugelassen: ja
Auftraggeber: AJC GmbH, Hobrechtstr.55 12047 Berlin, 12047; Vergabenummer: 034
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 034 Malerarbeiten
Datum: 21.02.2022

**1 Schutz von Fenster und Türen**
*** Pauschalposition
*** Bedarfsposition ohne GB
Vollflächiges Abdecken aller Fenster und Türen während
der Dauer der Arbeiten einschließlich Bereitstellung
und Wiederaufnahme des Materials nach Beendigung der
Arbeiten, inkl. Unterhaltung der Abdeckung (Säubern,
Reparatur, Erneuerung des Verklebens).
Menge: 1,000 Psch

**2 Fußbodenabdeckung**
Position beinhaltet das  Abdecken der
Fußböden mit für die Malerarbeiten geeignetem Material
einschließlich Bereitstellung und Wiederaufnahme des
Materials nach Beendigung der Arbeiten, inkl.
Unterhaltung der Abdeckung (Säubern, Reparatur,
Erneuerung des Verklebens). Die Stöße sind zu
verkleben.
Menge: 168,000 m2

**3 Untergrundvorbereitung, Wände**
*** Bedarfsposition ohne GB
Untergrundvorbereitung von Bestandsflächen
durch vornässen, abwaschen, Farb- und Kalkreste
abstoßen und entsorgen und kleine Putzschäden aus
bessern.
Menge: 175,000 m2

**4 Grundierung, verfestigend, Putz/GK, innen, Wände**
*** Bedarfsposition ohne GB
Grundierung, verfestigend, von Putz-, GK-Flächen im
Innenbereich mit Putzhärter.
Bauteil: Wände
Menge: 175,000 m2

**5 Spachtelung geputzte Wände, Teilfläche**
*** Bedarfsposition ohne GB
Spachtelung von geputzten Wänden in Teilflächen zur
Aufnahme einer Beschichtung oder einer Tapete.
Das Angleichen der Oberfläche durch Nachschleifen ist
mit einzukalkulieren.
Bauteil : Wände
Art des Putzes: Kalkzementputz
Oberflächenqualität: Q2
Flächenanteil : ca. 10%
Menge: 175,000 m2

**6 Glasfaservlies tapezieren, Wandflächen**
Tapezieren der Wand mit Malervlies, einschließlich
Lieferung des Vlieses, auf Stoß kleben, mit
Glasgewebekleber, wie folgt:
Eigenschaften Vlies:
- wasserfest
- rissüberbrückend
- 100% dimensionsstabil
- unquellbar und verrottungsfest
- nicht brennbar nach DIN 4102, A2
- nach Beschichtung Naßabriebklasse 2
Untergrund: Putz, GK, gespachtelt
Lichte Arbeitshöhe: ca. 3 m
Menge: 175,000 m2

**7 Wände mit Dispersionsfarbe**
*** Bedarfsposition ohne GB
Beschichtung, deckend, scheuerbeständig,
mit Dispersionsfarbe.
Bauteil : Wände
Untergrund :  Bestand MW + Trockenbau
Glanzgrad : stumpfmatt
Nassabrieb : 2
Deckvermögen : Klasse 1
Farbe : weiß oder hell getönt, nach Wahl des AG
Menge: 275,000 m2

**8 Untergrundvorbereitung, Decken**
*** Bedarfsposition ohne GB
Untergrundvorbereitung von Bestandsflächen
durch vornässen, abwaschen, Farb- und Kalkreste
abstoßen und entsorgen und kleine Putzschäden aus
bessern.
Menge: 233,000 m2

**9 Grundierung, verfestigend, Putz, innen, Decken**
*** Bedarfsposition ohne GB
Grundierung, verfestigend, von Putzflächen im
Innenbereich mit Putzhärter.
Bauteil : Decken
Art des Putzes : Kalkzementputz
Menge: 233,000 m2

**10 Spachtelung geputzte Decke, Teilfläche**
*** Bedarfsposition ohne GB
Spachtelung von geputzten Decken in Teilflächen zur
Aufnahme einer Beschichtung
Das Angleichen der Oberfläche durch Nachschleifen ist
mit einzukalkulieren.
Bauteil : Decken
Art des Putzes: Kalkzementputz
Oberflächenqualität: Q2
Flächenanteil : 10%
Menge: 233,000 m2

**11 Decke Anstrich mit Dispersionsfarbe**
*** Bedarfsposition ohne GB
Decke Anstrich mit Dispersionsfarbe deckend
beschichten
Glanzgrad : stumpfmatt
Nassabrieb : Klasse 2
Deckvermögen : Klasse 1
Farbe : weiß oder hell getönt, nach Wahl des AG
Menge: 233,000 m2

**12 Zulage Nassraum, Beschicht., Disp., fungizid**
*** Bedarfsposition ohne GB
Zulage Beschichtung, Dispersionsanstrich
scheuerbeständig, Nassraum, fungizid
Zusatzmittel mit fungizider Wirkung für Anstriche in
Nassräumen als Zulage.
Einbauort: Wände/Decken Bäder
Menge: 77,020 m2

**13 Verfugung der Deckenixel**
*** Bedarfsposition ohne GB
Verfugung Ixel mit überstreichbarem Acryldichtstoff
Menge: 1,000 m

**14 Beschichtung Stahlzarge innen**
*** Bedarfsposition ohne GB
Beschichtung von Stahleinbauteilen  hier
 Zargen  MW 15 cm
 deckend, mit Acryl-Lackfarbe,
wasserverdünnbar,
wie folgt:
- Grundbeschichtung
- Zwischenbeschichtung
- Schlußbeschichtung
Oberfläche: seidenmatt
Farbe:  nach Vorgabe BL
Menge: 40,000 m

**15 Beschichtung Stahltreppe Bestand**
*** Bedarfsposition ohne GB
Beschichtung von einer Strahltreppe mit Wangen, Stufen und Geländer
6 Stufen, Breite 1,2 m, Einfaches Geländer Rundrohr mit 1 Mittelholm
Alte Farbe anschleifen und lackieren
mit Acryl-Lackfarbe,
wasserverdünnbar,
wie folgt:
- Zwischenbeschichtung
- Schlußbeschichtung
Oberfläche: seidenmatt
Farbe:  nach Vorgabe BL
Menge: 1,000 St

**16 Beschichtung Fenster Bestand nur Innen**
Beschichtung von isoverglasten Holzfenstern Flügel und Rahmen incl. Fensterfalz. Außen erfolgt keine Lackierung.
Alte Farbe anschleifen, kleine Fehlstellen ausspachteln + schleifen und lackieren
mit Acryl-Lackfarbe,
wasserverdünnbar,
wie folgt:
- Zwischenbeschichtung
- Schlußbeschichtung
Oberfläche: seidenmatt
Farbe:  nach Vorgabe BL
Abrechnung nach  Innenansichtsfläche gesamtes Fenster
Menge: 45,000 m2

**17 Stundenlohnarbeiten Facharbeiter**
Stundenlohnarbeiten Facharbeiter
nur auf Anweisung der BL
Menge: 10,000 St
